# 1327 Umbau Maschinensaal Erw Rechnerkap.PHOENIX II
Angebotsaufforderung (GAEB DA XML 3.2, DA83)
Projekt: 25-BH-02884
Währung: EUR
Vergabeart: Öffentliche Ausschreibung
Auftraggeber: Technische Universität Braunschweig, Geschäftsbereich 3 - Gebäudemanagement, Spielmannstr. 10, 38106 Braunschweig, D, Telefon 0531/391-4420, Fax 0531/391-4450, E-Mail vob-gb3@tu-bs.de; Vergabenummer: GB3 26/088-32
Erstellt mit: GXML Toolbox V3.3 R20230829, iTWO_64 V26.0.553, 28.09.2026

## Ausschreibung
Ausschreibung
der

Elektroinstallationsarbeiten

für

Projekt:  Erweiterung der elektrischen Infrastruktur  zur Erhöhung
der Rechnerkapazität
  Bienroder Weg 95, Gebäude 1327
  38106 Braunschweig

Bauherr:  Technische Universität Braunschweig
  Geschäftsbereich 3 - Gebäudemanagement

  Spielmannstraße 10
  38106 Braunschweig

## 1. Allgemeine Angebots- und Vertragsbedingungen
1. Allgemeine Angebots- und Vertragsbedingungen

1.1 Gegenstand der Ausschreibung

Gegenstand dieser Ausschreibung ist die Niederspannungsinstallation für
das Bauvorhaben "Erweiterung der elektrischen Infrastruktur zur Erhöhung
der Rechnerkapazität, Bienroder Weg 95, Gebäude 1327".
Sämtliche Arbeiten sind in vorschriftsmäßiger, vollständiger,
mängelfreier, den allgemein anerkannten Regeln der Technik
entsprechender Ausführung, gemäß dieser Leistungsbeschreibung und ihren
Bestandteilen, auszuführen.

Den nachfolgend beschriebenen Leistungen werden die folgenden
Planungsunterlagen zu Grunde gelegt:
-das Brandschutzkonzept,
-die Planunterlagen der TGA-Fachplanung

Zusätzliche Technische Vorbemerkungen zu den einzelnen
Leistungsbereichen / Titeln sind, falls erforderlich, den jeweiligen
LV-Abschnitten vorangestellt.

Entstehende Kosten aus den nachfolgend aufgeführten Punkten sind in die
entsprechenden Leistungspositionen einzukalkulieren, sofern keine
gesonderten Positionen ausgeschrieben sind.

1.2 Lage der Baustelle

Bienroder Weg 95, Gebäude 1327 und 1331, 38106 Braunschweig

1.3 Materialanlieferungen

Um einen geregelten Ablauf des Baustellenverkehrs zu erreichen, hat sich
der AN bei Materialanlieferungen mit dem AG und der örtlichen Bauleitung
abzusprechen. Auf Grund der örtlichen Gegebenheiten ist mit Erschwernis
bzgl. Materialtransport, Anlieferung, Lagerkapazität, Einbaubedingungen
und KFZ-Parkraum zu rechnen. Dies ist kostenmäßig in der Kalkulation zu
berücksichtigen und wird nicht gesondert vergütet.

1.4 Baustelleneinrichtungsplan

Nach Auftragserteilung hat der AN einen detaillierten
Baustelleneinrichtungsplan zu erstellen, aus dem der Umfang der
AN-Baustelleneinrichtung, sowie alle zur termingerechten Durchführung
der ausgeschriebenen Bauleistungen erforderlichen Arbeiten hervorgehen.

1.5 Bauzeitenplan

Der Bauablauf der Bauausführung mit den dazugehörigen verbindlichen
Zwischenfristen ergibt sich aus dem Bauzeitenplan, welcher Bestandteil
des Beauftragung sein wird. Wird der Bauzeitenplan nicht gleichzeitig
mit dem Vertrag, sondern früher oder später vereinbart oder der
vereinbarte Bauzeitenplan einvernehmlich geändert, so finden die
Bestimmungen des Vertrages auch auf den so vereinbarten oder veränderten
Bauzeitenplan Anwendung. Soweit kein Bauzeitenplan vereinbart ist,
gelten ausschließlich die vereinbarten Vertragstermine und
Vertragsfristen zwischen AG und AN.

1.6 Baustelleneinrichtung

Alle Kosten für die komplette Baustelleneinrichtung sind in der Position
Baustelleneinrichtung zu kalkulieren. Eingeschlossen sind sämtliche zur
Durchführung der ausgeschriebenen Bauleistungen erforderlichen
Hebewerkzeuge, Montagehilfsmittel usw., sowie alle zur termingerechten
Durchführung der ausgeschriebenen Bauleistungen erforderlichen Arbeiten.
Sämtlicher anfallender Schutt, Schmutz, Abfälle und Verpackungsmaterial
des AN sind von der Baustelle und auf dem Grundstück kostenfrei und in
eigener Regie zu entfernen. Das Verbrennen jeglicher Gegenstände auf der
Baustelle ist verboten. Die Baustelle ist ständig sauber zu halten und
täglich gereinigt zu hinterlassen. Verletzt der AN diese Pflicht, kann
der Auftraggeber nach fruchtloser Fristsetzung einen Dritten mit der
Reinigung beauftragen. Die Kosten für die Reinigung und für die
Mehraufwendungen, die dem Bauherrn in dem Zusammenhang entstehen, werden
dem AN als Nacherfüllung in Abzug gebracht. Sollten sich Schutt,
Schmutz, Abfälle und / oder Verpackungsmaterialien ansammeln, die nicht
oder nicht eindeutig einem Verursacher zugeordnet werden können, werden
sie auf Veranlassung der Bauleitung beseitigt. Die hierdurch
entstehenden Kosten werden vom AG zwischen den hierfür in Frage
kommenden, im Zweifel allen am Bau beteiligten Unternehmen,
einschließlich des AN, aufgeteilt und gegen sie in Ansatz gebracht. Die
Bestimmung der in Frage kommenden Unternehmen und des
Verteilungsmaßstabes der Kosten zwischen ihnen obliegt dem AG, vertreten
durch seine Bauüberwachung, nach dem Maßstab billigen Ermessens (§ 315
BGB). Unternehmen, die jeweils vor Beginn ihrer Arbeiten auf eine
bereits vorhandene Verschmutzung ausdrücklich schriftlich hingewiesen
haben, sind dabei nicht einzubeziehen. Bäume und schützenswerte Gehölze
sind fachgerecht zu verwahren. Vor Baustelleneinrichtung und Baubeginn
ist der Zustand der Pflaster- und Außenanlagen, in Abstimmung mit der
örtlichen Bauleitung, zu protokollieren. Nach Bauende sind die
Außenanlagen entsprechend ihrem Urzustand wieder herzustellen.

1.7 Verschmutzungen / Beschädigungen

Einzubauende bzw. bereits eingebaute und bestehende Bauteile sind vor
Verschmutzung und Beschädigung, auch während des Transportes zur
Baustelle, zu schützen und ggf. mit geeignetem Material abzudecken bzw
zu umkleiden. Bei Schäden ist die Bauleitung sofort zu benachrichtigen.
Vor der Abnahme sind alle Flächen unaufgefordert auf Beschädigung zu
überprüfen und einwandfrei auszubessern. Eine Ausbesserung darf auf
keinen Fall erkennbar bleiben.

1.8 Preise

Die vom Bieter in das Leistungsverzeichnis einzutragenden Preise gelten
jeweils für eine fertiggestellte, vollständig ausgeführte Leistung,
einschließlich Lieferung, Abladen, Transport und Lagerung auf der
Baustelle aller dazu erforderlichen Geräte und Materialien. Die
Forderung bezüglich Vollständigkeit der Leistung gilt gleichermaßen für
Grund- und Zulagepositionen, auch dann, wenn in den Einzelpositionen
nicht noch einmal ausdrücklich darauf hingewiesen wird.

1.9 Baustoffe, Bauteile

1.9.1 Die technischen Angaben dieser Ausschreibung stellen qualitative
Mindestforderungen dar, die an keiner Stelle der Leistung unterschritten
werden dürfen. Soweit andere Vorschriften, Normen und sonstige Regeln
der Technik höhere Anforderungen stellen sind diese einzuhalten.

1.9.2 Der Bieter übernimmt für alle von Ihm angebotenen Konstruktionen
und Produkte die uneingeschränkte Haftung für die Funktionssicherheit
der fertigen Gesamtleistung sowie für die Einhaltung der in dieser
Leistungsbeschreibung geforderten technischen Werte.

1.9.3 Produktbeschreibungen mit den technischen Daten sind auf Verlangen
dem AG kostenfrei vorzulegen. Die Anwendungshinweise und
Verarbeitungsvorschriften der Hersteller von speziellen zu
verarbeitenden Produkten sind genau zu beachten und sorgfältig
einzuhalten.

1.10 Arbeitsablauf

Die Reihenfolge der einzelnen Arbeiten ist mit der örtlichen
Objektüberwachung abzustimmen. Der AN hat seine Leistungserbringung mit
vorhergehenden und nachfolgenden Gewerken, die seine eigene Leistung
technisch berühren, so abzustimmen, dass die eigene Leistung und die
eigenen Ausführungstermine in Bezug auf die Detailausführungsschritte
und Funktionsgerechtigkeit ordnungsgemäß erfolgen. Die dabei
üblicherweise anstehenden Arbeitsabfolgen, technischen Abhängigkeiten
und zeitlich getrennten Einzelschritte von Teilleistungen sind bei der
Angebotskalkulation zu berücksichtigen.

1.11 Ausführung

1.11.1 Die Leistungen sind nach den übergebenen Zeichnungen, Gutachten,
sowie nach Anweisungen der Bauleitung auszuführen. Die ausgehändigten,
rechtzeitig anzufordernden Zeichnungen sind vor Ausführung auf Maße,
Massen und Plausibilität zu prüfen.

1.11.2 Der AN hat rechtzeitig die zur Herstellung und Montage benötigten
Maße unter Zugrundelegung der Planungsvorgaben eigenverantwortlich am
jeweiligen Einbauort selbst zu nehmen.

1.11.3 Nachweise / Berechnungen
Nach Auftragserteilung hat der AN alle für die vertragsgemäße
Leistungserbringung erforderlichen Nachweise und Berechnungen zu
erstellen und in prüffähiger Form dem AG vorzulegen. Die Kosten für das
Aufstellen und Vorlegen dieser Unterlagen sind in die Einheitspreise
einzurechnen. Die Vorlage muss so rechtzeitig erfolgen, dass etwaige
Änderungen oder Ergänzungen, die sich aus der Prüfung der Nachweise
ergeben, bei der Ausführung der Leistung berücksichtigt werden können,
ohne dass sich hieraus Terminverschiebungen ergeben.

1.11.4 Übergabeunterlagen / Dokumentation
Der AN hat für alle betriebstechnischen Systeme, Einbauteile, Produkte
und Einrichtungsgegenstände, die erforderlichen Vorschriften,
Pflegeanleitungen etc. für die spätere Bedienung, Wartung, Pflege in
deutscher Sprache dem AG zu übergeben. Zusätzlich ist vom AN eine
Auflistung der Einbauteile, Materialien, Farben usw. mit nachfolgenden
Angaben zu erstellen:

- Gewerk
- Fabrikat
- Fabrikat-Nr.
- Name des Herstellers mit Adressangaben
- Bestell-Nr.
- Bezugsquelle

Die Auflistung ist detailliert und übersichtlich zu erstellen. Sie ist
in DIN A4-Aktenordnern (1-fach) und in digitaler Form zu übergeben. Sie
dient als Grundlage für die Ersatzteilbeschaffung bzw. Wartungsarbeiten.

1.11.5 Gebäudeachsen / Örtliches Aufmaß / Werkstattzeichnungen /
Nachweise des AN
Die Einmessung der Gebäudeachsen und deren Markierung auf der Baustelle
wird von dem Vermesser seitens Bauherrn ausgeführt. Vorhaltung der
Markierung während der gesamten Bauzeit bzw. solange die für die
entsprechnenden Gewerke benötigt wird, und das Versetzen dieser
Markierung (in Abstimmung mit der Bauleitung) ist von dem jeweiliegen
Nachunternehmer eigenverantwortlich und auf eigenge Kosten zu erledigen.

Der Auftragnehmer hat unter Berücksichtigung der örtlichen Gegebenheiten
ein Aufmaß zur Prüfung der Planungsvorgaben zu erstellen. Sollten
hierbei Abweichungen in der Ausführung festgestellt werden, die
hinsichtlich der Konstruktion Änderungen gegenüber der
Ausführungsplanung bedingen, ist sofort die Bauleitung zu verständigen.
Geringfügige Änderungen gegenüber den Abmessungen und Angaben im LV, die
sich bei den weiteren Planungsarbeiten ergeben, müssen bei der
Herstellung der einzelnen Elemente ohne zusätzliche Kostenberechnung
berücksichtigt werden.

1.12 Abnahme

1.12.1 Die Abnahme der Leistung des AN erfolgt förmlich nach § 12 Abs. 3
VOB/B. Auch Nacherfüllungsarbeiten sind förmlich abzunehmen.

1.12.2 Zur Schlussabnahme hat der AN dem AG Bestands- und Revisionspläne
entsprechend der tatsächlichen Ausführung in digitaler Form und in
Papierform zu übergeben.

1.13 Gerüste

1.13.1 Innengerüste/Arbeitsbühnen
Der Auf- und Abbau sowie vorhalten der Gerüste innerhalb des Gebäudes,
deren Arbeitsbühnen mehr als 2,0 m über Fußboden liegen, sind inkl. des
erforderlichen Seitenschutzes in die Einheitspreise der jeweiligen
Positionen einzurechnen und werden nicht gesondert vergütet.

1.13.2 Fassadengerüste
Die Fassadengerüste (wenn erforderlich) sind vom AN-Rohbau durch eine
Gerüstbaufirma aufzustellen. Änderungen und Ergänzungen an den Gerüsten,
einschließlich deren Verankerungen, sind nur durch die Gerüstbaufirma
vorzunehmen. Die Kosten hierfür trägt der AN-Sonnenschutzarbeiten.

1.14 Berufsgenossenschaftliche Vorschriften

Der AN ist verantwortlich dafür, dass alle berufsgenossenschaftlichen
Vorschriften eingehalten werden. Der AN hat dafür Sorge zu tragen, daß
alle von ihm auf der Baustelle Beschäftigten (inkl. Subunternehmer) der
Tragepflicht des Sozialversicherungsausweises nachkommen. Die Bauleitung
behält sich vor, Kontrollen vorzunehmen. Sollten Arbeitnehmer ohne die
erforderlichen Papiere angetroffen werden, behält sich die örtliche
Bauleitung vor, ohne weitere Prüfung die entsprechenden Arbeitnehmer von
der Baustelle zu verweisen! Hieraus resultierende Kosten, z.B.
Bauzeitverzögerungen gehen direkt zu Lasten des AN.

1.16 Örtliche Verhältnisse

Nachforderungen, die aus Unkenntnis des Arbeitsumfanges und der
örtlichen Situation entstehen, werden nicht anerkannt.

1.17 Allgemeine Baubesprechung

Zwischen dem Auftraggeber oder deren Beauftragten, den Architekten und
Fachingenieuren oder deren Beauftragten und dem Auftragnehmer finden
Baubesprechungen nach Erfordernis und Absprache, mindestens jedoch
einmal wöchentlich an einem festen Termin, statt, bei denen alle
anstehenden Fragen zu erörtern und zu klären sind.
Die Teilnahme an dieser Besprechung ist nach Arbeitsaufnahme bis zur
Fertigstellung seiner Leistung für den Auftragnehmer verbindlich. Über
jede Baubesprechung erstellt der Vertreter des AG bzw. der Architekt
oder Fachingenieur ein schriftliches Protokoll; evtl. Einwendungen gegen
das Protokoll müssen unverzüglich nach Eingang desselben schriftlich
geltend gemacht werden, spätestens jedoch bei Vorlage des Protokolls bei
der darauffolgenden Besprechung.
Hierfür anfallende Kosten sind in die E-Preise der folgenden Leistungen,
bzw. in die Position Baustelleneinrichtung, sofern gesondert
ausgewiesen, einzukalkulieren.

## 2. Zusätzliche Technische Vertragsbedingungen (ZTV)
2. Zusätzliche Technische Vertragsbedingungen (ZTV)

2.1 Allgemeines

Die Zusätzlichen Technischen Vertragsbedingungen und die
Leistungsbeschreibung enthalten Hinweise und Forderungen zum
Leistungsumfang. Der Inhalt dient als Kalkulationsgrundlage und ist den
Unterlieferanten ebenfalls zur Kenntnis zu geben.

Die Angebotspreise gelten für die betriebs- und gebrauchsfertige
Leistung einschließlich der Lieferung und Montage aller erforderlichen
Anlagenteile und Materialien, einschl. Klein- und Befestigungsmaterial,
Gerüste, Geräte und Werkzeuge vorhalten, Schutzvorkehrungen treffen usw.

Die Ausführung jeder Position versteht sich demnach als die
vorschriftsmäßige, fachgerechte und gebrauchsfertige Erbringung der
geforderten Leistung einschl. aller notwendigen, auch der nicht
besonders erwähnten Nebenleistungen. Die im Leistungsverzeichnis
genannten Leistungen verstehen, sich demnach, sofern nicht anders
ausdrücklich vermerkt, als "liefern und montieren". Alle Leistungen sind
als "gebrauchsfertige Leistung" anzusehen und zu erbringen.

2.2 Unterlagen für den Auftragnehmer

Der Auftragnehmer (AN) erhält nach Auftragserteilung die
Ausführungsunterlagen 1-fach digital.
Er hat diese Planunterlagen und Berechnungen auf Übereinstimmung mit den
baulichen Gegebenheiten, den allgemeinen und besonderen
Aufgabenstellungen und den Normen, Richtlinien und behördlichen
Vorschriften zu überprüfen und verantwortlich für die Ausführung zu
übernehmen.

Dem Auftragnehmer werden zur Erstellung der Montage-, Werkstatt- und
Detailpläne sowie zur Berechnung und abschließenden Dimensionierung die
Ausführungspläne 1-fach digital im dwg-Format zur Verfügung gestellt.

2.3 Vom Auftragnehmer zu erstellende Unterlagen

Die zu erstellenden Unterlagen müssen das Projekt kennzeichnen, sind zu
nummerieren und vom AN zu unterzeichnen. Sie müssen den vereinbarten
Verteilerschlüssel ausweisen.
Die eingetragenen Anlagenteile sind soweit erforderlich, mit den
Positionsnummern des Leistungsverzeichnisses zu versehen.

Sie sind maßstäblich und mit Bezugsmassen zum Baukörper einzutragen. Für
Zentralen, Schächte, Installationsschwerpunkte und sonstige Details ist
der geeignete Maßstab mit dem Planer abzustimmen. Es sind
Darstellungsvorschriften und genormte Symbole anzuwenden. Es gilt
ausschließlich die deutsche Sprache. Geänderte Unterlagen sind kenntlich
zu machen und mit Index zu versehen. Bei Planungsänderungen ist die
Plannummer beizubehalten.
Der AN verpflichtet sich für eine Montageplanfortschreibung bis zum Ende
der Bauzeit.
Ein Anspruch auf gesonderte Vergütung besteht nicht.

Für die Anlagenerrichtung und die Dokumentation sind folgende Unterlagen
vom Auftragnehmer zu erstellen und in 3-facher Ausfertigung
einzureichen:

 - Installationspläne im Maßstab 1:50
 - Übersichtspläne
 - Lagepläne
 - Sonstige Details, Fundamentpläne im Maßstab mind. 1:20
 - Mess- und Prüfprotokolle
 - Datenblätter sämtlicher Anlagenkomponenten
 - Betriebshandbücher
 - Anlagen-/Funktionsbeschreibung
 - Prüfung- bzw. Zulassungsbescheinigungen
 - Genehmigungs- und Prüfungsanträge

Die Bearbeitungszeit des Auftraggebers zur Durchsicht der
Montageunterlagen beträgt mindestens 2 Wochen. Die Kosten für die
Erstellung der Montageunterlagen sind in die Einheitspreise
einzukalkulieren.

Die CAD-Richtlinien des Auftraggebers sind unbedingt einzuhalten und
nach Auftragsvergabe eigenständig vom Auftragnehmer anzufordern.

2.4 Baustoffe, Komponenten und Bauteile

Entsprechend dem Verwendungszweck, den Anforderungen und den
Vorschriften sind die entsprechenden Materialien einzubauen, auch wenn
in dem Leistungsverzeichnis keine besonderen Angaben enthalten sind.
Stoffe und Bauteile müssen DIN-, Güte und Maßbestimmungen entsprechen
(VOB). Stoffe und Bauteile, die nach den behördlichen Vorschriften einer
Zulassung bedürfen, müssen amtlich zugelassen sein. Stoffe und Bauteile,
für welche weder DIN-Normen bestehen, noch eine amtliche Zulassung
vorgeschrieben ist, dürfen nur mit Zustimmung des Auftraggebers (AG)
verwendet werden.

Für die Ausführung gelten ebenfalls die anwendbaren DIN- und EN-Normen,
VDI/VDE-Richtlinien, Bestimmungen amtlicher Institutionen und
behördlichen Vorschriften, sowie die anerkannten Regeln der Technik.

Für gleiche Bauteile ist zur günstigeren Lagerhaltung nur ein Fabrikat
zu verwenden.
Haben Geräte gleiche Funktionen und gleiche Nenndaten, so ist das
gleiche Fabrikat und der gleiche Typ vorzusehen.
Neben der üblichen technischen Gleichwertigkeit, muss bei der Wahl der
angebotenen Produkte auch die Nachhaltigkeit des Produktes von AN
berücksichtigt werden.

Folgende gleichwertige Produkteigenschaften sind dabei von AN zu
gewährleisten und gegebenenfalls nachzuweisen:

- Nachlieferbarkeit für mind. 5 Jahre
- Ersatzteilbeschaffung für mind. 10 Jahre
- Gerätelebensdauer, Nutzungszeit des Produktes
- Wartungsaufwand des Produkts

2.5 Ausführung und Montage

Die Montage erfolgt nur nach genehmigten Montageunterlagen. Die Folgen
einer evtl. Nichtbeachtung wird der AN allein vertreten.

Die eigenen Leistungen sind auch im Hinblick auf ergänzende
Fremdleistungen auf zumutbare Durchführung zu konzipieren.
Demontagemöglichkeiten, leichte Bedienung und unkomplizierte Wartung
sind eingeschlossen.

Sämtliche Anlagenteile sind in den Potentialausgleich einzubeziehen.
Anschließen an Befestigungen anderer Gewerke ist nur mit ausdrücklicher
Zustimmung des AG gestattet. Alle Geräte werden vom Auftragnehmer mit
dauerhaften Resopal-Bezeichnungsschildern gekennzeichnet.
Resopalschilder in Weiß mit Gravur in schwarz.
Größe gemäß DIN 825.

Stemm-, Fräs- und Bohrarbeiten am Bauwerk dürfen nur im Einvernehmen mit
dem AG durchgeführt werden. Baustoffe, die zerstörend auf Anlagenteile
wirken können, dürfen nicht verwendet werden.

Der AN hat die Anlage auf einwandfreie Funktion zu überprüfen. Sofern
die Gesamtfunktion erst bei voller Nutzung oder Maximalbelastung
festgestellt werden kann, wird diese Überprüfung bei der Abnahme
ausgeklammert und nachvollzogen.

Der AN hat bei der Ausführungsbearbeitung wirtschaftliche Gesichtspunkte
bei der Konstruktion und den Anlagenteilen vorrangig zu berücksichtigen.
Etwaige Änderungsvorschläge sind einzureichen.

2.6 Bemusterung

Nach Beauftragung, ist durch den AN innerhalb von 4 Wochen ein
Produktkatalog seiner angebotenen Fabrikate mit technischen Daten und
einer Bebilderung zusammen zu stellen und dem Bauherrn zu übergeben.

Eine Bemusterung von Bauteilen, Komponenten kann vom AG verlangt werden.

2.7 Brandschutz

Die Leistungen des Auftragnehmers müssen den Forderungen der zuständigen
Brandschutzbehörde und der DIN 4102 sowie dem aktuellen
Brandschutzkonzept für die Baumaßnahme entsprechen. Der AG behält sich
vor, die erfolgten Brandschutzmaßnahmen im Rahmen von Baubegehungen
durch Brandschutzsachverständige regelmäßig zu begutachten und
abzunehmen.

Vor Montagebeginn sind die Zulassungsbescheide für alle
brandschutztechnischen Durchführungen, zusammenzustellen und dem AG zu
übergeben. Zusätzliche Erläuterungen bzw. Abstimmungen zur fachgerechten
Montage der Brandschutzdurchführungen mit dem Brandschutzgutachter und
anderen am Bau Beteiligten unterliegt dem AN.
In den Bestandsunterlagen sind die Zulassungsbescheide von den
Brandschutzdurchführungen etc. mit einzuheften.

Das Verschließen der Brandschutz relevanten Durchbrüche ist nur nach
vorhergehender Abstimmung mit der Bauleitung zulässig. Diese Abstimmung
ist zeitnah der Bauleitung anzukündigen.
Generell werden die Durchbrüche in entsprechender Qualität nach Vorgabe
des AN für das jeweilige Gewerk durch den Hochbau verschlossen.
Ausnahmen bilden Verschlüsse, die aufgrund der Vorgaben aus der
Zulassung selbst systembedingt nur mittels spezieller Materialien zu
verschließen sind. Eine Abweichung von dieser Regelung geht nicht zu
Lasten des AG.

Nach Montage und bautechnischem Verschluss der Brandschutzdurchführungen
sind diese vor Ort entsprechend zulassungskonform zu kennzeichnen und
numerisch zu beschildern sowie in den Revisionsplänen zu vermerken. Jede
Brandschutzdurchführung ist von beiden Wand- bzw. Decken-Seiten vor dem
Schließen der Decken zu fotografieren / dokumentieren.
Die Fotodokumentation ist an die Bauleitung 3-fach in Papier und digital
auf Datenträger zu überreichen.

2.8 Abnahmeprüfungen

Der Auftragnehmer sichert zu, bei Anlagen und Anlagenteilen, die gemäß
den Vorschriften, Bestimmungen und Richtlinien einem Genehmigungs- und
Abnahmeverfahren unterliegen, dass Verfahren termingerecht zu beantragen
und einzuleiten.
Funktioniert die Anlage nicht einwandfrei oder werden die garantierten
Leistungen nicht erreicht, hat der AN die notwendigen Verbesserungen zu
seinen Lasten vorzunehmen.
Für die Beseitigung der bei der Abnahme erhobenen Beanstandungen wird
eine angemessene Frist eingeräumt, die nicht überschritten werden darf.

Der AG behält sich vor, einzelne Anlagenteile vor Fertigstellung des
Gesamtprojektes durch Teilabnahme zu übernehmen bzw. zu betreiben.
Sollten weitere Teilabnahmen, Abnahmen und Nachabnahmen erforderlich
werden, so sind diese mit den o.a. Betriebs- und Funktionsprüfungen,
einschließlich Anfertigen der Protokolle auszuführen. Sämtliche Kosten,
 die dem AG und dessen Beauftragten durch zusätzliche Abnahmen bis zur
mängelfreien Abnahme der Gesamtleistungen durch den Bauherrn entstehen,
sind vom ausführenden Unternehmer zu tragen.

2.9 Bautageberichte

Der Auftragnehmer ist verpflichtet, Bautagesberichte zu führen und dem
Auftraggeber eine Ausführung wöchentlich zu überbringen.

2.10 Stillstandszeiten

Infolge Schlecht- und Frostwetter und höherer Gewalt (Streik usw.)
werden nicht besonders vergütet.

2.11 Stahlkonstruktion, Montagekonstruktion

Allgemeines für Befestigungen von Anlagenteilen, Geräten,
Einrichtungsgegenständen, Unterstützungen, Festpunktkonstruktionen,
Widerlager usw. die als Sonderkonstruktionen über den in den
Einheitspreisen erhaltenen Rohrhalterungen hinausgehen. Der bei
Transport und Montage zerstörte Korrosionsschutz ist fachgerecht
auszubessern.

Der Auftragnehmer hat die statischen Berechnungen für die
Stahlkonstruktion und notwendigen Werkstattzeichnungen sowie Montage-und
Verlegepläne auf seine Kosten zu erstellen, einschl. der Abstimmung mit
dem Prüfingenieur und Planern und daraus resultierenden Änderungen.
Den statischen Nachweis für sämtliche Anschlüsse, Knotenpunkte,
Montagestöße, Bauzustände und dgl. hat der Auftragnehmer zu führen,
einschl. Übernahme der Kosten für die Prüfung dieser statischen
Berechnung.

2.12 Besondere Anforderungen Serverraum

Arbeiten im Bereich des Serverraums sind mit besonderer Sorgfalt
durchzuführen. Der Serverraum bleibt während der Ausführung in Betrieb.

Aufgrund der vorhandenen technischen Anlagen und der erhöhten
Geräuschbelastung dürfen Arbeiten im Serverraum nur unter Verwendung
geeigneter persönlicher Schutzausrüstung durchgeführt werden. Sofern die
örtlichen Gegebenheiten dies erfordern, ist beim Betreten und Arbeiten
im Serverraum Gehörschutz zu tragen.

Staubentwicklungen sind auf das zwingend notwendige Maß zu begrenzen.
Staubintensive Arbeiten sind nach Möglichkeit zu vermeiden oder durch
geeignete Schutzmaßnahmen, beispielsweise Absaugvorrichtungen,
staubdichte Abschottungen oder vergleichbare Maßnahmen, auszuführen.
Eine Beeinträchtigung der im Serverraum betriebenen technischen Anlagen
ist auszuschließen.

Der Auftragnehmer hat seine Arbeiten vor Ausführungsbeginn mit dem
Auftraggeber bzw. dessen Vertreter abzustimmen. Eventuell erforderliche
Schutzmaßnahmen sind in die Einheitspreise einzukalkulieren und werden
nicht gesondert vergütet.

## 3. Allgemeine Technische Vorbemerkungen (ATV)
3. Allgemeine Technische Vorbemerkungen (ATV)

Sämtliche Elektro- und sicherheitstechnischen Installationsarbeiten sind
entsprechend den zum Zeitpunkt der Ausführung gültigen gesetzlichen
Bestimmungen, Verordnungen, technischen Regeln sowie den allgemein
anerkannten Regeln der Technik zu planen, zu errichten, zu prüfen, zu
dokumentieren und betriebsbereit zu übergeben.
Die Ausführung hat unter Berücksichtigung aller einschlägigen Normen,
Richtlinien und Vorschriften in ihrer jeweils aktuellen Fassung zu
erfolgen. Insbesondere sind folgende Regelwerke zu beachten:

Allgemeine Elektrotechnik
DIN VDE 0100 (Normenreihe) - Errichten von Niederspannungsanlagen
DIN VDE 0105-100 - Betrieb von elektrischen Anlagen
DIN VDE 0603 (Normenreihe) - Installationskleinverteiler und
Zählerplätze
DIN VDE 0298 (Normenreihe) - Verwendung von Kabeln und isolierten
Leitungen für Starkstromanlagen
DIN VDE 0276 (Normenreihe) - Starkstromkabel
DIN EN 61439 (VDE 0660-600) - Niederspannungs-Schaltgerätekombinationen
DIN EN 60204-1 (VDE 0113-1) - Sicherheit von Maschinen - Elektrische
Ausrüstung von Maschinen (soweit anwendbar)

Erdung, Potentialausgleich und Blitzschutz
DIN EN 62305 (VDE 0185-305) - Blitzschutz (Normenreihe)
DIN VDE 0100-443 - Schutz bei Überspannungen infolge atmosphärischer
Einflüsse oder Schaltvorgängen
DIN VDE 0100-534 - Auswahl und Errichtung von Überspannungsschutzgeräten
DIN VDE 0100-540 - Erdungsanlagen, Schutzleiter und
Potentialausgleichsleiter

Brandschutz
DIN 4102-12 - Brandverhalten von Baustoffen und Bauteilen -
Funktionserhalt elektrischer Kabelanlagen
DIN 4102 (Normenreihe) - Brandverhalten von Baustoffen und Bauteilen
DIN EN 13501 (Normenreihe) - Klassifizierung von Bauprodukten und
Bauarten zu ihrem Brandverhalten
Leitungsanlagen-Richtlinie (LAR) bzw. die jeweils gültige
Landes-Leitungsanlagen-Richtlinie (MLAR/LAR)
Anforderungen aus dem Brandschutzkonzept sowie behördlichen Auflagen

Vergabe- und Vertragsrecht
VOB Teil B und Teil C
DIN 18382 - Nieder- und Mittelspannungsanlagen mit Nennspannungen bis 36
kV
DIN 18384 - Blitzschutz-, Überspannungsschutz- und Erdungsanlagen
DIN 18385 - Gebäudeautomation
DIN 18381 - Gas-, Wasser- und Entwässerungsanlagen innerhalb von
Gebäuden (Schnittstellenkoordination)
DIN 18382 - Nieder- und Mittelspannungsanlagen
DIN 18383 - Kabelleitungstiefbauarbeiten (soweit anwendbar)

Arbeitsschutz und Unfallverhütung
DGUV Vorschrift 3 - Elektrische Anlagen und Betriebsmittel
DGUV Regel 103-011 - Arbeiten unter Spannung an elektrischen Anlagen
Betriebssicherheitsverordnung (BetrSichV)
Arbeitsstättenverordnung (ArbStättV)
Arbeitsstättenregeln (ASR)

Energieeffizienz und Netzanschluss
Gebäudeenergiegesetz (GEG), soweit anwendbar
Energieeffizienzgesetz (EnEfG), soweit anwendbar
Technische Anschlussbedingungen (TAB) des zuständigen Netzbetreibers
Vorgaben des örtlich zuständigen Verteilnetzbetreibers

Darüber hinaus sind sämtliche einschlägigen DIN-, DIN EN-, DIN VDE-,
VdS-, DGUV- sowie behördlichen Vorschriften und technischen Regelwerke
in ihrer jeweils gültigen Fassung zu berücksichtigen, auch wenn diese
vorstehend nicht ausdrücklich aufgeführt sind.

Vor der Inbetriebnahme sind sämtliche erforderlichen Erstprüfungen,
Funktionsprüfungen, Wirk-Prinzip-Prüfungen, Messungen und Abnahmen gemäß
den jeweils einschlägigen Normen durchzuführen und zu dokumentieren.
Sämtliche Revisionsunterlagen, Bestandspläne, Messprotokolle,
Feuerwehrlaufkarten, Feuerwehrpläne, Konfigurationsdaten,
Bedienungsanleitungen, Wartungsunterlagen sowie
Herstellerdokumentationen sind dem Auftraggeber vollständig in digitaler
und auf Verlangen in Papierform zu übergeben.

Der Auftragnehmer hat sich vor Angebotsabgabe über die örtlichen
Gegebenheiten zu informieren. Eventuell erforderliche Nebenleistungen,
die zur vollständigen, normgerechten und funktionsfähigen Erstellung der
Anlagen erforderlich sind, gelten auch dann als Bestandteil der
Leistung, wenn sie in den Ausschreibungsunterlagen nicht ausdrücklich
beschrieben sind.

Abweichungen von den vorgenannten Vorschriften und Regelwerken sind nur
nach vorheriger schriftlicher Zustimmung des Auftraggebers zulässig.

Maßnahmen zum Umweltschutz
Der Hersteller muss bei seinen Leistungen und auch bei Zulieferungen
oder Nebenleistungen Dritter im Rahmen der wirtschaftlichen und
technischen Möglichkeiten umweltfreundliche Produkte einsetzen und
Verfahren anwenden.
Bereits bei der Konzeption, der Entwicklung und der Produktion hat der
Hersteller darauf zu achten, dass von Ihm keine unangemessenen
Auswirkungen auf die Umwelt ausgehen, sie möglichst sparsam im
Energieverbrauch sind und sich für das Recycling und eine spätere
Entsorgung bestmöglich eignen.

Der AN sollte Qualitäts- und Umweltsmanagementsysteme eingeführt haben
und entsprechend DIN ISO 9001, ISO 14001 sowie DIN EN 13015 zertifiziert
sein

Auf der Baustelle dürfen keine asbest- formaldehyd- und PCB haltigen
Baustoffe oder Fertigprodukte verarbeitet oder eingebaut werden. Die
Asbestfreiheit ist nachzuweisen, da in allen Anwendungsbereichen
Ersatzstoffe zur Verfügung stehen. Nicht verwendet werden dürfen unter
Einsatz von Flurchlorkohlenwasserstoffen (FCKW, HFCKW, CFC, HFA, FSK)
hergestellte Baustoffe, insbesondere Schaumdämmplatten und Ortsschäume.
Bei Durchführung aller Bauarbeiten ist das Gesetz zum Schutz vor
schädlichen Umwelteinwirkungen durch Lüftungsverunreinigungen,
Geräuschen und ähnl. Vorgängen zu beachten (BlmSchG,
"Bundes-Immissionsschutzgesetz" vom 15.03.74 in der Fassung vom 14.05.90
- BGBI.IS.880).

3.1 Engineering
Für Projektleitung und Montageleitung ist nur der Einsatz von
deutschsprachigem Personal zugelassen. Projekt- und Montageleiter sind
mit ausreichenden Vollmachten auszustatten, um unmittelbare
Entscheidungen treffen zu können.

Montageleitung
Für die Leitung der Montage ist vom Auftragnehmer ein deutschsprachiger
"Montageleiter" zu benennen, der mit ausreichenden Vollmachten
ausgestattet ist. Der Montageleiter ist innerhalb von 2 KW nach
Beauftragung zu benennen.

Anträge/Freigaben
Alle erforderlichen Anmeldungen bei Behörden oder
Abnahme-/Überwachungsstellen sind vom Auftragnehmer rechtzeitig
vorzunehmen. Sind für die Anmeldungen die Unterschriften des
Auftraggebers nötig, so sind entsprechend vorbereitete Anträge
rechtzeitig zur Unterschrift vorzulegen.

Technische Bearbeitung
Durch den Auftragnehmer ist eine Anlagenzeichnungen zu erstellen. Hierin
müssen alle relevanten Angaben wie z.B. auftretende Belastungen,
abzuführende Wärmemengen, elektrische Anschlusswerte, Lage der
Einbauteile, Schlitz- und Durchbruchsangaben etc. enthalten sein. Die
technische Bearbeitung sowie das Anfertigen von Berechnungen, statischen
Angaben, Bauangabeplänen, Fertigungsplänen und Dokumentationsunterlagen
gehört zum Leistungsumfang des Auftragnehmers und ist mit den jeweiligen
Einheitspreisen abgegolten.
Anpassungen der Werkpläne, die bei der Prüfung durch Architekt, Statiker
und Fachplaner entstehen, sind mit den jeweiligen Einheitspreisen
abgegolten.

3.2 Bestandsdokumentation
Dokumentation der ausgeführten Leistung in Standardausführung des
Bieters. Folgende Inhalte sind jedoch mindestens zu berücksichtigen:

- Ausführungspläne der Anlage
- Schaltpläne
- Betriebs- und Wartungsanweisungen
- Unterlagen zur behördlichen Abnahme, Prüfberichte,
Abnahmebescheinigungen und
  Messprotokolle etc.

Die Dokumentation ist 2-fach,in Papier sowie einmalig in digitaler Form
zu erstellen. Alle weiteren Dokumente und Bescheinigungen sind als PDF
Dateien mit der entsprechenden Bezeichnung des Dokumentes abzuspeichern.
Mindestens 1 Woche vor der vertraglichen Abnahme ist durch den AN ein
Prüfexemplar der Dokumentation in Papierform an den AG zu übergeben.
Die Vorlage der Bestandsdokumentation ist Voraussetzung für die
vertragliche Abnahme.

3.3 Technische Abnahme
Die technische Abnahme der Anlage ist vom Auftragnehmer
eigenverantwortlich durchzuführen und beinhaltet das erforderliche
Personal, Hilfsmittel (Gewichte etc.),Unterlagen und Gebühren.
Die zur Abnahme erforderliche Aufschaltung des Aufzugsnotrufes auf eine
24-Stunden besetzte Stelle ist im Leistungsumfang des AN enthalten.
Durch den AG wird hierfür eine separate Aufschaltvereinbarung mit dem AN
abgeschlossen. Diese zwingend vorgeschriebene Notrufeinrichtung ist als
integraler Bestandteil in der angebotenen Steuerung vorhanden. Die
Verbindung wird über ein integriertes GSM-Modul hergestellt, sodass
bauseits keine Telefon-Leitungen installiert und kein analoger
Telefonanschluss beantragt werden müssen.
Der Auftragnehmer ist verpflichtet, sämtliche zur Abnahme seiner
Leistung und nicht in seinem Auftragsumfang enthaltenen Arbeiten so
rechtzeitig vor der behördlichen Abnahme der Bauleitung schriftlich
anzuzeigen, dass eine mangelfreie Abnahme erzielt werden kann.
Die Abnahme durch die notifizierende Stelle erfolgt nach den Richtlinien
95/16/EG des Europäischen Parlaments und des Rates der Europäischen
Union, Kapitel V, Konformitätsbewertungsverfahren, Artikel 8 (Endabnahme
nach Anhang VI, Qualitätssicherungssystem nach Anhang XII oder nach
Anhang XIV, Einzelprüfung nach Anhang X).
Die Eigenabnahme durch den Bieter wird nicht akzeptiert.

## 20260821_ELT-Ausschreibung_TU-BS_Geb1327_Kostenansatz 26071_Geb. 1327_ELT
Datum: 22.09.2026

### 1 KG 440 - Starkstromanlagen

#### 1.1 443 - Niederspannungsschaltanlagen

##### 1.1.1 Niederspannungshauptverteilung (GHV)

**1.1.1.10 Einspeisefeld für offenen Leistungsschalter 3-polig**
Verteilerfeld für Einspeisungen zur Bestückung mit
einem offenen Leistungsschalter 3-polig für 1.250 A,
einschließlich der Sammelschiene gemäß Vorbemerkung,
sowie der Feldverschienung des Schalters.
Ausführung: Einschubtechnik
Form der inneren Unterteilung: 1
Anschlussart Einspeisung: Kabeleinführung mit
Knieschutz
Kabeleinführung: unten
Das Feld ist standardmäßig mit nachfolgendem Zubehör
auszurüsten:
1 Stück Kombiableiter Typ 1+2 mit integrierter
Vorsicherung, Anforderungsklasse B+C, UC 350V,
Schutzbausteine steckbar, 4-polig für TN-S und
TT-Systeme mit Fernanzeige,
mit Überwachungseinrichtung für die Varistoren
1 Stück Messung bestehend aus 3 x Wandlern und 1 x
Multifunktionsmessgerät für Schalttafeleinbau
96x96x73(BxHxT)
Messungen mit Min.-, Max.- und Mittelwerten:
* Strang- und Außenleiterspannungen (UL-N und UL-L)
* Phasenströme
* S, P und Q je Phase und Gesamtleistungen
* Lastfaktor je Phase und Lastfaktor gesamt
* Frequenz
* THD für Spannung und Strom je Phase
Energiezähler für Wirk-, Blind- und Scheinarbeit, Hoch-
und Niedertarif, Bezug und Abgabe,
Betriebsstundenzähler
Grafik-LCD-Display, intuitive Tastenbedienung
Max. 3~ 690/400V / 5A AC (CATIII)
Messgenauigkeit Klasse 0,5S gemäß IEC 62053-22 für
Wirkarbeit
Grenzwertüberwachung, Logikfunktionen
Versorgungsspannung: 95 bis 240VAC +/- 10%, 110 bis
340VDC +/- 10%
Strommessung über x/1A oder x/5A Wandler
2 Stück 3-poliger Motorschutzschalter Baugröße S 00
3 Stück DIAZED Sicherungen 25 / 6 A mit Sockel,
Passeinsatz und Schraubkappe
1 Stück Leitungsschutzschalter, 2-polig 6A, 1 S + 1 Ö
1 Stück Thermistorschutzgerät als Kombigerät für
Trafowarnung und Auslösung
Klemmen für Erfassung, Steuerung und Überwachung von
Meldungen und Auslösungen sind einzurechnen.
Hilfsgeräteraum: vorbereitet für den Einbau von
Einbausätzen für Installationseinbaugeräte,
berührungssichere Zugänglichkeit zu den Hilfsgeräten
ist auch bei geöffneter Modultür sicherzustellen

komplett liefern, fachgerecht montieren, betriebsfertig
anschließen und beschriften, inkl. Zubehör, Klein- und
Befestigungsmaterial.
Menge: 2,000 Stck

**1.1.1.20 Abgangsfeld für fest eingebaute senkrechte Sicherungs-Lasttrennleisten**
Verteilerfeld für den Einbau von senkrechten
Sicherungs-Lasttrennleisten in Festeinbau,
einschließlich der Sammelschiene gemäß Vorbemerkung,
sowie des notwendigen Befestigungsmaterials zum
Anschluss der Leisten an das Sammelschienensystem.
Die berührungssichere Zugänglichkeit der Betriebsmittel
ist durch entsprechende Abdeckungen gewährleistet.
Form der inneren Unterteilung: 1
Stromwandler an der Sammelschiene:
ohne Stromwandler an der Sammelschiene
Feldbreite: 850 mm
Verkleidung: Feldtür bzw. Doppeltür

komplett liefern, fachgerecht montieren, betriebsfertig
anschließen und beschriften, inkl. Zubehör, Klein- und
Befestigungsmaterial.
Menge: 2,000 Stck

**1.1.1.30 Offener Leistungsschalter, 3P, Einschubschalter, 1250 A, 66 kA, LSI**
Offener Leistungsschalter nach IEC 60947-2, DIN VDE
0660 Teil 101, IEC 60068-2-30, Verwendung für
Anlagenschutz
Polzahl: 3
Dauerstrom, Bemessungswert (In): 1250 A
Betriebsspannung, Bemessungswert, bei AC (Ue): 690 V
Bemessungsbetriebsfrequenz: 50 / 60 Hz
Einbauart / Anschluss: Einschubschalter, Hauptanschluss
rückseitig horizontal
Ausschaltvermögen Grenzkurzschlussstrom (Icu),
Bemessungswert, bei 440 V: 66 kA
Ausschaltvermögen Betriebskurzschlussstrom (Ics),
Bemessungswert, bei 440 V: 50 kA
Einschaltvermögen Kurzschlussstrom (Icm),
Bemessungswert, bei 440 V: 145 kA
Ausschaltvermögen Grenzkurzschlussstrom (Icu),
Bemessungswert, bei 690 V: 50 kA
Ausschaltvermögen Betriebskurzschlussstrom (Ics),
Bemessungswert, bei 690 V: 50 kA
Einschaltvermögen Kurzschlussstrom (Icm),
Bemessungswert, bei 690 V: 105 kA
Elektronischer Überstromauslöser LSI-Funktion,
Feineinstellung der Parameter über Drehkodierschalter
Überlastschutz L:
Ir = 500 A bis 1250 A
tR = 0,75 s bis 25 s
Kurzverzögerter Kurzschlussschutz S: Umschaltbar von
Standard auf I2t-Charakteristik zur besseren
Selektivitätsanpassung an nachgeschaltete Sicherungen,
Reduzierung von Kabelquerschnitten durch optimale
Anpassung des Auslösers
Isd (Standard) = 1250 A bis 12500 A
tsd = 80 bis 400 ms, OFF
Isd (I2t) = 0,1 x In bis 0,5 x In
tsd  = 100 bis 500 ms, OFF
Unverzögerter Kurzschlussschutz I:
Ii = 1875 A bis 18750 A
Neutralleiterschutz ein-/ausschaltbar,
Ansprechempfindlichkeit 50%, 100% oder 200% x In

Antrieb: Handantrieb
Hilfsschalter: 4 Wechsler
Ausführung Einschaltmagnet, Fernrücksetzmagnet: ohne
Einschaltmagnet (CC)
integrierter Einschaltbereitschafts-Meldeschalter und
Ausgelöst-Meldeschalter
bei Einschubtechnik: integrierter
Positions-Meldeschalter (6 Wechsler)
Hilfsschalter für elektronikfähige Signale optional
verfügbar (24 V)
1. Hilfsauslöser: ohne 1. Hilfsauslöser
2. Hilfsauslöser: ohne 2. Hilfsauslöser
LED-Anzeige für
Betriebsbereitschaft des Schalters
Übertemperaturalarm
Überlastvoralarm einstellbar von 0,5 x Ir bis 1 x Ir
Überlastwarnmeldung bei Ir
integrierte Wandlerüberwachung

Status des Schalters, des Ereignisspeichers und
Auslösegründe werden erfasst
Integrierter Messwertintervallspeicher
Frontschnittstelle zum Parametrieren, Testen und
Datenauslesen
Schutz durch Temperaturüberwachung (Deaktivierung
möglich)
Zulässige Umgebungstemperatur: -25 °C bis 70 °C
kein Derating bis 70 °C Umgebungstemperatur; im
eingebauten Zustand ist das Derating gemäß der
Schaltanlagennorm DIN EN (IEC) 61439 zu berücksichtigen
Hauptstromkontakte Schienenanschluss
Überwachung:
Prüfbuchse, Auslösetest und Parametrierfunktion über
Test- oder Gateway-Gerät
Mechanisches oder optionales Fern-RESET für
Wiedereinschaltsperre
Kontaktzustandsbewertung
Plombierbar
Sicherheitsschloss optional
Nennstromkodierung zwischen Schalter und Einschubrahmen
(bei Einschubvariante)
Sonstige Ausstattung:
Kundenseitiger Austausch und Anpassung des
Überstromauslösers an geänderte Lastverhältnisse und
Kommunikationsanwendungen möglich.

Angebotenes Fabrikat/ Typ:

'....................................................'

(vom Bieter einzutragen)

komplett liefern, fachgerecht montieren, betriebsfertig
anschließen und beschriften, inkl. Zubehör, Klein- und
Befestigungsmaterial.
Menge: 2,000 Stck

**1.1.1.40 Sicherungslasttrennschalter in Leistenbauform, 3P, 160 A, AC 690 V**
Sicherungslasttrennschalter in Leistenbauform, nach IEC
60947-1/-3, DIN EN 60947-3, VDE 0660-107, für
Sicherungen nach IEC / DIN EN 60269, VDE 0636
Polzahl: 3
3-polig schaltbar
mit NH-Sicherungen, Baugröße: NH000, NH00
Betriebsstrom, Bemessungswert (In) 160 A
Betriebsspannung, Bemessungswert, bei AC (Ue): 690 V
Ausführung der Sicherungsüberwachung: ohne
Schutzart IP: IP30
Spannungsprüflöcher
abschließbar in Aus-Stellung
drehbares Unterteil, Kabelanschluss wahlweise oben oder
unten
Hauptleiteranschluss: Flachanschluss, M 10
geeignet für Sammelschienensystem 100 mm
(Befestigungsschrauben für Montage auf Sammelschienen
nicht im Lieferumfang enthalten)
zulässige Umgebungstemperatur: -25 °C bis 55 °C
Zubehör: Hilfsschalter, Stromwandler

Angebotenes Fabrikat/ Typ:

'....................................................'

(vom Bieter einzutragen)

komplett liefern, fachgerecht montieren, betriebsfertig
anschließen und beschriften, inkl. Zubehör, Klein- und
Befestigungsmaterial.
Menge: 8,000 Stck

**1.1.1.50 Sicherungslasttrennschalter in Leistenbauform, 3P, 400 A, AC 690 V**
Sicherungslasttrennschalter in Leistenbauform, nach IEC
60947-1/-3, DIN EN 60947-3, VDE 0660-107, für
Sicherungen nach IEC / DIN EN 60269, VDE 0636
Polzahl: 3
3-polig schaltbar
mit NH-Sicherungen, Baugröße: NH1, NH2
Betriebsstrom, Bemessungswert (In) 400 A
Betriebsspannung, Bemessungswert, bei AC (Ue): 690 V
Ausführung der Sicherungsüberwachung: ohne
Schutzart IP: IP30
Spannungsprüflöcher
abschließbar in Aus-Stellung
drehbares Unterteil, Kabelanschluss wahlweise oben oder
unten
Hauptleiteranschluss: Flachanschluss, M 12
geeignet für Sammelschienensystem 185 mm
(Befestigungsschrauben für Montage auf Sammelschienen
nicht im Lieferumfang enthalten)
zulässige Umgebungstemperatur: -25 °C bis 55 °C
Zubehör: Hilfsschalter, Stromwandler

Angebotenes Fabrikat/ Typ:

'....................................................'

(vom Bieter einzutragen)

komplett liefern, fachgerecht montieren, betriebsfertig
anschließen und beschriften, inkl. Zubehör, Klein- und
Befestigungsmaterial.
Menge: 2,000 Stck

**1.1.1.60 Sicherungslasttrennschalter in Leistenbauform, 3P, 1154 A, AC 400 V**
Sicherungslasttrennschalter in Leistenbauform, zur
sekundärseitigen Absicherung von Transformatoren und
Einspeiseleiste, nach IEC 60947-1/-3, DIN EN 60947-3,
VDE 0660-107, für Sicherungen nach IEC / DIN EN 60269,
VDE 0636
Polzahl: 3
3-polig schaltbar
mit NH-Sicherungen, Baugröße:  NH3
Betriebsstrom, Bemessungswert (In) 1154 A
Betriebsspannung, Bemessungswert, bei AC (Ue): 400 V
Ausführung der Sicherungsüberwachung: ohne
Schutzart IP: IP30
Spannungsprüflöcher
abschließbar in Aus-Stellung
drehbares Unterteil, Kabelanschluss wahlweise oben oder
unten
Hauptleiteranschluss: Flachanschluss, 3 x M 12
geeignet für Sammelschienensystem 185 mm
(Befestigungsschrauben für Montage auf Sammelschienen
nicht im Lieferumfang enthalten)
zulässige Umgebungstemperatur: -25 °C bis 55 °C
Zubehör: Hilfsschalter, Stromwandler

Angebotenes Fabrikat/ Typ:

'....................................................'

(vom Bieter einzutragen)

komplett liefern, fachgerecht montieren, betriebsfertig
anschließen und beschriften, inkl. Zubehör, Klein- und
Befestigungsmaterial.
Menge: 3,000 Stck

**1.1.1.70 Hub- und Transporteinheit**
Hub- und Transporteinheit für das Ein-, Aussetzen und
Transportieren von Einschubleistungsschaltern aller
Baugrößen des gewählten Leistungsschalters. Tragarme bis max. 1,75 m
stufenlos höhenverstellbar. Maximale Tragkraft 200 kg.
Kleine Stellfläche zur problemlosen Anwendung in
Anlagengängen mit einer Mindestbreite von 1300 mm.
Menge: 1,000 St

**1.1.1.80 Kennzeichnungsschilder**
*** Pauschalposition
Kennzeichnungsschilder mit Gravur, Text nach Angabe;
außen dauerhaft zu befestigen.
Menge: 1,000 psch

**1.1.1.90 Blindschaltbild**
*** Pauschalposition
Blindschaltbild aus Scotchcal-Folie in schwarz.
Menge: 1,000 psch

**1.1.1.100 Übersichtsschaltplan DIN 40719**
*** Pauschalposition
Übersichtsschaltplan, gemäß DIN 40719, der kompletten
Niederspannungsschaltanlage in DIN A3, gerahmt hinter
Glas.
Menge: 1,000 psch

**1.1.1.110 Stationszubehör Niederspannung, inkl. Sicherheitsschilder und Aushänge**
Stationszubehör Niederspannung

1x Sicherheitsschild, Verbotsschild
"Nicht schalten, es wird gearbeitet" aus Kunststoff,
mittlere Schildgröße

1x Sicherheitsschild, Verbotsschild
"Nicht schalten" aus Kunststoff, mittlere Schildgröße

1x Sicherheitsschild, Warnschild
"Gefährliche elektrische Spannung" aus Kunststoff,
mittlere Schildgröße

1x Warnschild
"Achtung! Geerdet & kurzgeschlossen"

1x Aushang - DIN VDE 0105 Teil 1
"Bestimmungen für den Betrieb von Starkstromanlagen"
aus Kunststoff, Normgröße, an der Wand montiert

1x Aushang "Anleitung zur Ersten Hilfe bei Unfällen"
aus Kunststoff, Normgröße, an der Wand montiert

1x Aushang - DIN VDE 0132
"Merkblatt für die Bekämpfung von Bränden in
elektrischen Anlagen und in deren Nähe" aus Kunststoff,
Normgröße, an der Wand montiert

1x Aushang zur Unfallverhütung aus Kunststoff,
Normgröße, an der Wand montiert

1x Aushang der Sicherheitsregeln aus Kunststoff,
Normgröße, an der Wand montiert

1x LED-Handscheinwerfer mit Notlichtfunktion
LED-Handscheinwerfer mit Akkumulatoren, Ladegerät und
Netzanschlusskabel für den Einsatz als Notleuchte, mit
Netzspannungsanzeige, Gehäuse aus Kunststoff (IP 54)
Überwachung des Ladekreises und Funktionsanzeige durch
grüne LED
Leistung des Hauptlichts einstellbar: Eco-Mode für
verlängerten Batteriebetrieb (3,0 W) oder Boost-Mode
für erhöhten Lichtstrom (5,5 W), Nebenlicht mit 6 x
LEDs (1,5 W) und breitstrahlender Lichtverteilung, bis
zu 14 h Licht (Nebenlicht) und 5,5 h (Hauptlicht Eco)
mit 4 Ah Batterie
Mit Wandhalter betriebsfertig liefern und montieren

1 Gummiisoliermatte
1 m breit, Dicke 3 mm, Länge entsprechend der
Schaltanlage
für Arbeiten unter Spannung gemäß DIN VDE 0680 Teil 1
liefern und betriebsfertig verlegen

1x Schutzhelm mit Gesichtsschutz
mit allem erforderlichen Zubehör

1x Isolierende Handschuhe
bis 1000 V, nach DIN VDE 682-311 bzw. DIN EN 60903,
Klasse 0

1x Erdungsseile
Querschnitt entsprechend Anforderungen der
Schaltanlage, L=2400 mm, mit Kugelfestpunkten

1x Standschrank mit Einlegeböden und Halterungen für
vorgenanntes Stationszubehör,
Abmessungen ca.:
Höhe:  1950 mm
Breite: 550 mm
Tiefe:  320 mm

komplett liefern, fachgerecht montieren und
beschriften, inkl. Zubehör, Klein- und
Befestigungsmaterial.
Menge: 1,000 St

##### 1.1.2 Niederspannungsverteilung (UV NN)

**1.1.2.10 Stahlblech-Standschrank**
Stahlblech-Standschrank,
Schutzklasse 1 (geerdet),
Schutzart IP55, RAL 7035,
mit Schwenkhebel für Profilhalbzylinder, Sockel 100mm,

Normfeldausbau,
H/B/T 1950/1300/320mm

komplett liefern, fachgerecht montieren, betriebsfertig
anschließen und beschriften, inkl. Zubehör, Klein- und
Befestigungsmaterial.
Menge: 1,000 St

**1.1.2.20 Sammelschienensystem 630A**
Sammelschienensystem 630A ( bis Ipk 55kA ), 5-pol.,
400V /
50Hz, E-Cu blank
Sammelschienenabstand 60mm, Länge : 1250 mm
Menge: 1,000 St

**1.1.2.30 Leistungsschalter 630A**
Leistungsschalter kompakt XT5 630A 3-polig Icu=50kA,
mit Hilfsschalter ein/aus(1W) ausgelöst (1W)

Angebotenes Fabrikat/ Typ:

'....................................................'

(vom Bieter einzutragen)

komplett liefern, fachgerecht montieren, betriebsfertig
anschließen und beschriften, inkl. Zubehör, Klein- und
Befestigungsmaterial.
Menge: 1,000 St

**1.1.2.40 Überspannungsschutz**
Überspannungsschutz Anforderungsklasse C (Typ 2),
4-polig,
steckbar mit Fernmeldekontakt 1W,
Uc=275V, Nennableitstrom 20kA, Schutzpegel bei 5kA
1,5kV,
mit integrierter ACI-Schalter-/ Funkenstrecke
(zusätzliche externe Sicherung nicht notwendig)

Aufgrund der im Bestandsgebäude bereits eingesetzten
Überspannungsschutzgeräte des Herstellers DEHN wird zur
Sicherstellung eines einheitlichen Anlagenstandards
sowie zu Vereinfachung von Wartung und Instandhaltung
ein Gerät des Herstellers DEHN vorgesehen.

komplett liefern, fachgerecht montieren, betriebsfertig
anschließen und beschriften, inkl. Zubehör, Klein- und
Befestigungsmaterial.
Menge: 1,000 St

**1.1.2.50 Sicherungselement D02 63A 3pol.**
Sicherungselement D02 63A 3pol. mit
Berührungsschutzdeckel
Menge: 1,000 St

**1.1.2.60 Multifunktionaler Netzanalysator**
Universalmessgerät UMG 96RM-E, 90-277 V AC / 90-250 V
DC, zur Messung in TN- und TT-Netzen.

Messung von Spannung, Strom, Frequenz sowie Wirk-,
Blind- und Scheinleistung/-energie
4-Quadranten-Energiemessung, Leistungsfaktor und cos f
Messung von THD und Oberschwingungen bis zur 40.
Harmonischen
Messung von Mit-, Gegen- und Nullsystem sowie
Drehfeldrichtung
Genauigkeit gemäß IEC 61557-12, u. a. Wirkenergie
Klasse 0,5/0,5S
Messdatenspeicher 256 MB, konfigurierbare
Grenzwertüberwachung
Schnittstellen: Modbus RTU (RS485) und Modbus
TCP/Ethernet
2 Digitalausgänge, 3 Digitaleingänge, optionale
Temperatur- und Differenzstrommessung
Fronttafeleinbau, Abmessungen ca. 96 × 96 × 90 mm,
LCD-Display
Spannungsmessung 3-phasig + N bis 480 V
Strommessung über Stromwandler, 4 Messeingänge
Schutzart Front/Rückseite IP40/IP20

Leistung: Liefern, montieren, betriebsfertig
anschließen, grundkonfigurieren und Funktionsprüfung
durchführen.

Hersteller: Janitza electronics GmbH
Typ: UMG 96RM-E
Art.-Nr.: 5222062
Menge: 1,000 St

**1.1.2.70 Stromwandler 600/5A**
Stromwandler 600/5A 5VA Klasse 0,5, für Cu max. 40x10mm

Angebotenes Fabrikat/ Typ:

'....................................................'

(vom Bieter einzutragen)

komplett liefern, fachgerecht montieren, betriebsfertig
anschließen und beschriften, inkl. Zubehör, Klein- und
Befestigungsmaterial.
Menge: 3,000 St

**1.1.2.80 RJ45 Buchse IP20 CAT.6A**
RJ45 Buchse IP20 CAT.6A
Hutschienemontage
Menge: 1,000 St

**1.1.2.90 Leitungsschutzschalter, 3-polig, C-32A**
Leitungsschutzschalter, 3-polig, C-Charakteristik 32A,
10kA, AC,
berührungssicher nach VBG4
Menge: 32,000 St

**1.1.2.100 NH-Lasttrenner Gr. 000 für Sammelschienensystem**
NH-Lasttrenner Gr. 000 für Sammelschienensystem 60mm,
Hakenkontaktierung, Baubreite 54mm, Rahmenklemme
2,5-50mm²,Abgang unten

komplett liefern, fachgerecht montieren, betriebsfertig
anschließen und beschriften, inkl. Zubehör, Klein- und
Befestigungsmaterial.
Menge: 16,000 St

##### 1.1.3 Niederspannungsverteilung (UV USV)

**1.1.3.10 Stahlblech-Standschrank**
Stahlblech-Standschrank, Schutzklasse 1 (geerdet),
Schutzart
IP55, RAL 7035,
mit Schwenkhebel für Profilhalbzylinder, Sockel 100mm,
H/B/T 1950/550/320mm
Menge: 1,000 St

**1.1.3.20 Sammelschienensystem 630A**
Sammelschienensystem 630A ( bis Ipk 55kA ), 5-pol.,
400V /
50Hz, E-Cu blank
Sammelschienenabstand 60mm, Länge : 500 mm
Menge: 1,000 St

**1.1.3.30 Leistungsschalter 400A**
Leistungsschalter kompakt
400A 3-polig
Icu=50kA,
mit Hilfsschalter ein/aus(1W) ausgelöst (1W)

Angebotenes Fabrikat/ Typ:

'....................................................'

(vom Bieter einzutragen)

komplett liefern, fachgerecht montieren, betriebsfertig
anschließen
Menge: 1,000 St

**1.1.3.40 Überspannungsschutz**
Überspannungsschutz
Anforderungsklasse C (Typ 2), 4-polig,
steckbar mit Fernmeldekontakt 1W, Uc=275V,
Nennableitstrom 20kA,
Schutzpegel bei 5kA 1,5kV,
mit integrierter ACI-Schalter-/ Funkenstrecke

Aufgrund der im Bestandsgebäude bereits eingesetzten
Überspannungsschutzgeräte des Herstellers DEHN wird zur
Sicherstellung eines einheitlichen Anlagenstandards
sowie zu Vereinfachung von Wartung und Instandhaltung
ein Gerät des Herstellers DEHN vorgesehen.

komplett liefern, fachgerecht montieren, betriebsfertig
anschließen
Menge: 1,000 St

**1.1.3.50 Sicherungselement D02 63A 3pol.**
Sicherungselement D02 63A 3pol. mit
Berührungsschutzdeckel
Menge: 1,000 St

**1.1.3.60 Multifunktionaler Netzanalysator**
Universalmessgerät UMG 96RM-E, 90-277 V AC / 90-250 V
DC, zur Messung in TN- und TT-Netzen.

Messung von Spannung, Strom, Frequenz sowie Wirk-,
Blind- und Scheinleistung/-energie
4-Quadranten-Energiemessung, Leistungsfaktor und cos f
Messung von THD und Oberschwingungen bis zur 40.
Harmonischen
Messung von Mit-, Gegen- und Nullsystem sowie
Drehfeldrichtung
Genauigkeit gemäß IEC 61557-12, u. a. Wirkenergie
Klasse 0,5/0,5S
Messdatenspeicher 256 MB, konfigurierbare
Grenzwertüberwachung
Schnittstellen: Modbus RTU (RS485) und Modbus
TCP/Ethernet
2 Digitalausgänge, 3 Digitaleingänge, optionale
Temperatur- und Differenzstrommessung
Fronttafeleinbau, Abmessungen ca. 96 × 96 × 90 mm,
LCD-Display
Spannungsmessung 3-phasig + N bis 480 V
Strommessung über Stromwandler, 4 Messeingänge
Schutzart Front/Rückseite IP40/IP20

Leistung: Liefern, montieren, betriebsfertig
anschließen, grundkonfigurieren und Funktionsprüfung
durchführen.

Hersteller: Janitza electronics GmbH
Typ: UMG 96RM-E
Art.-Nr.: 5222062
Menge: 1,000 St

**1.1.3.70 Stromwandler 400/5A**
Stromwandler
400/5A 5VA
Klasse 0,5, für Cu max. 40x10mm

Angebotenes Fabrikat/ Typ:

'....................................................'

(vom Bieter einzutragen)

komplett liefern, fachgerecht montieren, betriebsfertig
anschließen
Menge: 3,000 St

**1.1.3.80 RJ45 Buchse IP20 CAT.6A**
RJ45 Buchse IP20 CAT.6A
Hutschienemontage
Menge: 1,000 St

**1.1.3.90 Leitungsschutzschalter, 3-polig, C-32A**
Leitungsschutzschalter, 3-polig, C-Charakteristik 32A,
10kA, AC,
berührungssicher nach VBG4
Menge: 8,000 St

**1.1.3.100 NH-Lasttrenner Gr. 000 für Sammelschienensystem**
NH-Lasttrenner Gr. 000 für Sammelschienensystem 60mm,
Hakenkontaktierung, Baubreite 54mm, Rahmenklemme
2,5-50mm²,Abgang unten

komplett liefern, fachgerecht montieren, betriebsfertig
anschließen und beschriften, inkl. Zubehör, Klein- und
Befestigungsmaterial.
Menge: 4,000 St

#### 1.2 444 - Niederspannungsinstallationsanlagen

##### 1.2.1 Installationsgeräte

**1.2.1.10 Steckdose CEE, 230/400, 50/60 Hz, AP 5-polig IP 44, 32 A**
Steckdose CEE, 230/400, 50/60 Hz, AP,
5-polig,
IP44  32 A
Menge: 44,000 St

**1.2.1.20 Multifunktionaler Netzanalysator**
Universalmessgerät UMG 96RM-E, 90-277 V AC / 90-250 V
DC, zur Messung in TN- und TT-Netzen.

Messung von Spannung, Strom, Frequenz sowie Wirk-,
Blind- und Scheinleistung/-energie
4-Quadranten-Energiemessung, Leistungsfaktor und cos f
Messung von THD und Oberschwingungen bis zur 40.
Harmonischen
Messung von Mit-, Gegen- und Nullsystem sowie
Drehfeldrichtung
Genauigkeit gemäß IEC 61557-12, u. a. Wirkenergie
Klasse 0,5/0,5S
Messdatenspeicher 256 MB, konfigurierbare
Grenzwertüberwachung
Schnittstellen: Modbus RTU (RS485) und Modbus
TCP/Ethernet
2 Digitalausgänge, 3 Digitaleingänge, optionale
Temperatur- und Differenzstrommessung
Fronttafeleinbau, Abmessungen ca. 96 × 96 × 90 mm,
LCD-Display
Spannungsmessung 3-phasig + N bis 480 V
Strommessung über Stromwandler, 4 Messeingänge
Schutzart Front/Rückseite IP40/IP20

Leistung: Liefern, montieren, betriebsfertig
anschließen, grundkonfigurieren und Funktionsprüfung
durchführen.

Hersteller: Janitza electronics GmbH
Typ: UMG 96RM-E
Art.-Nr.: 5222062
Menge: 1,000 St

##### 1.2.2 Verlegesysteme

**1.2.2.10 Isolierstoffrohr aus PVC-U, EN 32**
Isolierstoffrohr aus PVC-U DIN EN 61386-23,
mittelschwer, flexibel, FFKuS-EM-F,
einschl. Muffen, in vorhandenem Schlitz/Doppelboden,
Außendurchmesser 32 mm
Menge: 20,000 m

##### 1.2.3 Kabelrinne

**1.2.3.10 Kabelrinne aus Stahlblech Seitenhöhe 60 mm Breite 100 mm**
Kabelrinne aus Stahlblech, verzinkt, gelocht mit ca.
30% Lochanteil, einschl. Längs-/Winkelverbinder,
Seitenhöhe 60 mm, Tragfähigkeit bei 2,0 m
Stützweitemin. 1,0 KN/m,
Breite 100 mm
Menge: 20,000 m

**1.2.3.20 Kabelrinne aus Stahlblech Seitenhöhe 60 mm Breite 500 mm**
Kabelrinne aus Stahlblech, verzinkt, gelocht mit ca.
30% Lochanteil, einschl. Längs-/Winkelverbinder,
Seitenhöhe 60 mm, Tragfähigkeit bei 2,0 m
Stützweitemin. 1,0 KN/m,
Breite 500 mm
Menge: 90,000 m

**1.2.3.30 Trennsteg für Kabelrinne Höhe 60 mm**
Trennsteg für Kabelrinne, aus Stahlblech, verzinkt,
Höhe 60 mm
Menge: 85,000 m

**1.2.3.40 Bogen für Kabelrinne, aus Stahlblech Seitenhöhe 60 mm Breite 500 mm**
Bogen 90 Grad, für Kabelrinne, aus Stahlblech,
verzinkt, als Formteil,
Seitenhöhe 60 mm,
Breite 500 mm
Menge: 2,000 St

**1.2.3.50 T-Stück für Kabelrinne, aus Stahlblech Seitenhöhe 60 mm Breite 500 mm**
T-Stück für Kabelrinne, aus Stahlblech, verzinkt, als
Formteil,
Seitenhöhe 60 mm,
Breite 500 mm
Menge: 5,000 St

**1.2.3.60 Wand-/Stielausleger für Kabelrinnenbefestigung Tragfähigkeit min.1,0 kN Breite 110 mm**
Wand-/Stielausleger für Kabelrinnenbefestigung, aus
Stahl verzinkt, mit angeschweißter Kopfplatte,
Tragfähigkeit min. 1,0 kN,
Breite 110 mm
Menge: 22,000 St

**1.2.3.70 Wand-/Stielausleger für Kabelrinnenbefestigung Tragfähigkeit min.2,0 kN Breite 510 mm**
Wand-/Stielausleger für Kabelrinnenbefestigung, aus
Stahl verzinkt, mit angeschweißter Kopfplatte,
Tragfähigkeit min. 2,0 kN,
Breite 510 mm
Menge: 92,000 St

**1.2.3.80 Hängestiel für Kabelrinnenbefestigung Deckenbefestigung U-Profil Länge 300 mm**
Hängestiel für Kabelrinnenbefestigung, aus Stahl,
verzinkt,
als U-Profil, für Befestigung an Decke,Tragfähigkeit
min. 1 kN,
Länge 300 mm
Menge: 92,000 St

**1.2.3.90 Schutzkappe aus Kunststoff U-Hängestiel**
Schutzkappe aus Kunststoff, Sicherheitsfarbe gelb,
für Hängestiel, U-/Trapez-Profil
Menge: 92,000 St

##### 1.2.4 Kabelleiter

**1.2.4.10 Kabelleiter Stahl feuerverz H 100mm B 200mm**
Menge: 4,000 m

##### 1.2.5 Installationsanschlüsse

**1.2.5.10 Kabel/Leitung anklemmen bis 5 Adern 1,0-2,5 mm2**
Kabel/Leitung anklemmen an bauseits beigestellten
Bauteilen,
bis 5 Adern,
Querschnitt 1,0 mm2 bis 2,5 mm2
Menge: 5,000 St

**1.2.5.20 Kabel/Leitung anklemmen bis 5 Adern 4-6 mm2**
Kabel/Leitung anklemmen an bauseits beigestellten
Bauteilen,
bis 5 Adern,
Querschnitt 4 mm2 bis 6 mm2
Menge: 20,000 St

**1.2.5.30 Kabel/Leitung anklemmen bis 5 Adern 10-16 mm2**
Kabel/Leitung anklemmen an bauseits beigestellten
Bauteilen,
bis 5 Adern,
Querschnitt 10 mm2 bis 16 mm2
Menge: 5,000 St

##### 1.2.6 Kabel & Leitungen

**1.2.6.10 NYM-J/-O, Leiterzahl 5x2,5 mm2**
NYM-J/-O DIN VDE 0250-204, in vorhandenem
Installationsrohr/-kanal/Sammelhalter/auf Kabelrinne,
im Doppelboden,
Leiterzahl 5,
Querschnitt 2,5 mm2

komplett liefern, fachgerecht montieren, betriebsfertig
anschließen und beschriften, inkl. Zubehör, Klein- und
Befestigungsmaterial.
Menge: 25,000 m

**1.2.6.20 NYM-J/-O, Leiterzahl 5x4 mm2**
NYM-J/-O DIN VDE 0250-204, in vorhandenem
Installationsrohr/-kanal/Sammelhalter/auf Kabelrinne,
im Doppelboden,
Leiterzahl 5,
Querschnitt 4 mm2

komplett liefern, fachgerecht montieren, betriebsfertig
anschließen und beschriften, inkl. Zubehör, Klein- und
Befestigungsmaterial.
Menge: 10,000 m

**1.2.6.30 NYY-J/-O, Leiterzahl 5x6 mm2**
NYY-J/-O DIN VDE 0276-603, in Doppelboden/Hohlwand,
Leiterzahl 5,
Querschnitt 6mm2
Menge: 550,000 m

**1.2.6.40 NYY-J/-O, Leiterzahl 5x16 mm2**
NYY-J/-O DIN VDE 0276-603, in vorhandenem
Installationsrohr / -kanal / Sammelhalter / auf
Kabelrinne, im Doppelboden
Leiterzahl 5,
Querschnitt 16mm2
Menge: 150,000 m

**1.2.6.50 NYCWY Leiterzahl 4/1 95/50 mm2**
NYCWY DIN VDE 0276-603, in vorhandenem
Installationsrohr/-kanal/auf Kabelrinne, im Doppelboden
Leiterzahl 4, konzentrischer Leiter,
Querschnitt 95/50mm2
Menge: 50,000 m

**1.2.6.60 NYCWY Leiterzahl 4/1 185/95 mm2**
NYCWY DIN VDE 0276-603, in vorhandenem
Installationsrohr/-kanal/auf Kabelrinne, im Doppelboden
Leiterzahl 4, konzentrischer Leiter,
Querschnitt 185/95 mm²
Menge: 100,000 m

**1.2.6.70 NYCWY Leiterzahl 4/1 240/120 mm2**
NYCWY DIN VDE 0276-603, in vorhandenem
Installationsrohr/-kanal/auf Kabelrinne, im Doppelboden
Leiterzahl 4, konzentrischer Leiter,
Querschnitt 240/120 mm²
Menge: 10,000 m

#### 1.3 KG 490 Sonstige Maßnahmen für technische Anlagen

##### 1.3.1 Dienstleistungen

**1.3.1.10 Kontrolle von vorhandenen Kabelwegen**
Vorhandene Kabelwege im Innen- und Außenbereich auf
weitere Nutzung / Belegung prüfen.

Folgende Arbeiten sind Umfang dieser Arbeiten:
- Rüstzeiten
- Öffnen und Schließen von Abhangdecken
- Sicherungsmaßnahmen

Abrechnung erfolgt zum Nachweis auf Stundenbasis über
Stundenzettel
Menge: 8,000 h

**1.3.1.20 Bearbeiten der Werk- und Montageplanung**
*** Pauschalposition
Der Auftragnehmer hat die Werk- und Montageplanung auf
der Grundlage der vorher genehmigten Ausführungsplanung
zu erarbeiten.
Die Lieferung erfolgt gemäß Terminplan.

Lieferung der Montageplanung:
Berechnungen und Zeichnungen jeweils 1-fach digital
(PDF)

Anfertigen folgender Montageplanunterlagen:
Montagezeichnungen (Grundriss M 1:50) mit Eintragungen
der gesamten Leitungsführung und mit zugehörigen
Berechnungen.
Detailzeichnungen soweit erforderlich bzw. von der
Bauleitung gefordert.
System- und Schemazeichnungen der einzelnen Anlagen.
Aus den Elektroschaltplänen müssen alle funktionellen,
regel- und steuertechnischen Zusammenhänge klar
erkennbar sein.
Stromlauf- und Klemmenpläne, Schaltschrank-Frontpläne
(Ansichten), Geräteaufstellungspläne (Montage-
Grundrisspläne Maßstab 1:50) in denen die genaue Lage
sämtlicher Antriebe, beschrieben und gezeigt werden
Menge: 1,000 psch

**1.3.1.30 Inbetriebnahmen und Prüfungen**
*** Pauschalposition
Inbetriebnahmen und Prüfungen:

Die Inbetriebnahme der hier beschriebenen Anlage muss
in Verbindung mit allen an der Erstellung beteiligten
anderen Gewerke (z.B. MSR, Elektro etc.) durchgeführt
werden.
Die übliche Inbetriebnahme und Überprüfung aller
Funktionsglieder der Anlagen gem. Vorbemerkungen und
aktueller Vorschriften / Normen werden von dem
nachfolgenden Text nicht
berührt, diese Leistung ist auf jeden Fall zu erbringen
und ist mit den EP abgegolten.

Überprüfung der mechanischen und elektrischen
Funktionen aller gelieferten Teile
Lieferung aller Mess- und Einstellwerte für die ZLT
Überwachung eines angemessenen Probebetriebs,
gleichzeitig Optimierung der Betriebsweisen
Dokumentation aller Messwerte und Prüfungen, Übernahme
der wichtigsten Daten in die Revisionspläne.

Können Anlagenteile jahreszeitlich bedingt nicht auf
Leistung geprüft werden, ist die förmliche Abnahme erst
nach Abschluss der Leistungstests für alle Bauteile.
Die Gewährleistungsfrist beginnt schon mit dem Tag der
Inbetriebnahme.

Alle für die Inbetriebnahme erforderlichen, bzw. bei
der Inbetriebnahme gefährdeten Teile (wie z.B.
Sicherungen) sind vorzuhalten.
Die Inbetriebnahme ist durch den technischen
Kundendienst des Herstellers durchzuführen. (Wenn
vorhanden)
Menge: 1,000 psch

**1.3.1.40 Erstellen der Revisions-/ Dokumentationsunterlagen**
*** Pauschalposition
Erstellen der Revisions-/ Dokumentationsunterlagen

Nach Fertigstellung der Arbeiten ist eine Dokumentation
für den Betreiber/Auftraggeber zu erstellen. Die
Dokumentationsunterlagen sind gem. Abstimmungen mit AG
zu erstellen und beinhaltet u.a.:

Anlagenbeschreibung
Funktionsbeschreibung
Bauteilliste
Grundrisszeichnung
Schaltschema
Bedienungs- und Wartungsanweisung
Prüf- und Abnahmebescheinigung
Wartungsplan
Ersatzteil- und Herstellerliste
Übergabeprotokoll
Meßprotokolle für alle Kabel und Leitungen
Beleuchtungsstärke Allgemeinbeleuchtung
Beleuchtungsstärke Sicherheitsbeleuchtung
Lautstärkemessung, ELA-Anlage
Bestätigung Übergabe Schaltplanunterlagen an dem
Bauherrn
Fabrikatsliste
Elektrische Anlagenkomponenten
Schaltplanunterlagen / Software

Anlagen und Betriebsmittel nach DGUV, Vorschrift 3

CE-Konformitätserklärung und Abnahme-/ Prüfprotokoll,
Parameterliste, einschl. Konformitätserklärung der
Errichterfirma

erstellen und übergeben

Die Revisionsunterlagen müssen alle technischen und
funktionellen Angaben aufweisen und den Endzustand der
Anlage beinhalten. Die Unterlagen sind komplett 1-fach
in Papier und 1-fach in digitaler Form (dwg, pdf, etc.
) zu übergeben.

Für die Erstellung der Bestands- / Revisonsunterlagen
sind die Vorgaben des Auftraggebers massgebend.
Menge: 1,000 psch

##### 1.3.2 Demontage / Bohrungen

**1.3.2.10 Niederspannungsschaltanlage ausbauen, komplett**
*** Pauschalposition
Niederspannungsschaltanlage kompl. ausbauen, inkl.
Einbauten
Abmessung ca. 4500 x 2200 x 600 mm
Menge: 1,000 psch

**1.3.2.20 Öffnen und Schließen des Doppelbodens**
*** Pauschalposition
Öffnen und Wiederverschließen des vorhandenen
Doppelbodens im Bereich des Serverraums und Schaltwarte
zur Durchführung der ausgeschriebenen Arbeiten.

Die Leistung umfasst das fachgerechte Aufnehmen,
Zwischenlagern, Wiedereinsetzen und Ausrichten der
Doppelbodenplatten einschließlich aller erforderlichen
Nebenleistungen sowie den Schutz der Bauteile während
der Ausführung.

Beschädigte oder gelockerte Befestigungs- und
Auflageelemente sind im Zuge der Arbeiten wieder
ordnungsgemäß herzustellen.

Sämtliche hierfür erforderlichen Arbeits-, Hilfs- und
Nebenleistungen sind in den Einheitspreis
einzukalkulieren.
Menge: 1,000 psch

**1.3.2.30 Kabel/Leitung ausbauen einschl. Befestigungsmitteln, bis 8 mm**
Kabel / Leitung ausbauen, einschl. Befestigungsmittel,
Außendurchmesser bis 8 mm
Menge: 100,000 m

**1.3.2.40 Kabel/Leitung ausbauen einschl. Befestigungsmitteln, über 8 bis 15 mm**
Kabel / Leitung ausbauen, einschl. Befestigungsmittel,
Außendurchmesser über 8 mm bis 15 mm
Menge: 100,000 m

**1.3.2.50 Kabel/Leitung ausbauen einschl. Befestigungsmitteln, über 15 bis 30 mm**
Kabel/Leitung ausbauen, einschl. Befestigungsmittel,
Außendurchmesser über 15 mm bis 30 mm
Menge: 40,000 m

##### 1.3.3 Brandschutz

**1.3.3.10 Brandschottung Ø bis 50 mm**
als Kabelschottung, Typ S 90 der Feuerwiderstandsklasse
S 90 nach DIN 4102 herstellen.
Mörtelschottungsstärke: bis 300 mm
Rohbauöffnung: Ø 50 mm

Komplett liefern, fachgerecht montieren, betriebsfertig
anschließen und beschriften, inkl. Zubehör, Klein- und
Befestigungsmaterial.
inkl. Koformitätsnachweis

Angebotenes Fabrikat/Typ:
Fabrikat: '........................................'

Typ: '........................................'
Menge: 10,000 St

**1.3.3.20 Brandschottkennzeichungsschild**
Universelles Brandschott-Kennzeichnungsschild zum
Selbstbeschriften, zur zulassungsgerechten
Kennzeichnung

Angebotenes Fabrikat/ Typ:

'....................................................'

(vom Bieter einzutragen)

komplett liefern, fachgerecht montieren und beschriften
Menge: 10,000 St

##### 1.3.5 Arbeiten an Bestandsanlagen

**1.3.5.10 E-Check**
E-Check / Prüfung der elektrischen Anlage gemäß DIN VDE
0100-600 und DIN VDE 0105-100

Die neue Hauptverteilung sowie sämtliche von ihr
abgehenden Stromkreise und Leitungszüge bis hin zu
allen angeschlossenen Unterverteilungen sind einer
vollständigen elektrischen Prüfung zu unterziehen.
Der Leistungsumfang umfasst insbesondere:
Sichtprüfung aller relevanten Komponenten auf
normgerechte Ausführung, fachgerechte Installation,
Beschädigungen, Leitungsführung und Schutzmaßnahmen.

Messungen nach DIN VDE, einschließlich:
Durchgängigkeit der Schutzleiter
Isolationswiderstand der Leiter
Schleifenimpedanz / Netzinnenwiderstand
Auslösen der Schutzorgane (RCD/LS)
Messung des Erdungs- und Potenzialausgleichsystems
Funktionsprüfung aller Schutzeinrichtungen und der
allgemeinen Anlagenfunktionen.

Dokumentation der Prüfergebnisse in einem normgerechten
Prüfprotokoll für alle Abgänge der Hauptverteilung
sowie für jede Unterverteilung.

Kennzeichnung der geprüften Anlagenbereiche mit
Prüfplakette (E-Check) inklusive Datum und
Prüferangabe.

Die Prüfergebnisse sind in digitaler Form zu übergeben;
festgestellte Mängel sind gesondert und nachvollziehbar
zu dokumentieren.
Menge: 10,000 St

**1.3.5.20 Nachbeschriftung und Dokumentationsanpassung aller Bestandsverteilungen**
Nachbeschriftung sämtlicher Bestandsverteilungen inkl.
Abgänge, Betriebsmittel und Plandokumentation

Alle vorhandenen Bestandsverteilungen der Anlage sind
vollständig zu erfassen und normgerecht
nachzubeschriften. Der Leistungsumfang umfasst
insbesondere folgende Arbeiten:

Vollständige Erfassung und Neubeschriftung sämtlicher
 Sicherungsabgänge in allen bestehenden Unter- und
 Hauptverteilungen. Dazu gehört die eindeutige Zuordnun
 aller Stromkreise einschließlich Art der Verbraucher,
 Anlagenteile und räumlicher Zuordnung.
Zuordnung und Neukennzeichnung aller Unterverteilunge
n (UV) mit eindeutigen Verteilerbezeichnungen
, Bezeichnungspfad (z.?B. HV
Menge: 10,000 St
